# Brandschutzmaßnahme Biologie C35
Angebotsaufforderung (GAEB DA XML 3.2, DA83)
Projekt: 78457_B9_0009
Währung: EUR
Nebenangebote zugelassen: ja
Abgabeort: SB Region Nord-West, Schloss, 49186 Bad Iburg
Auftraggeber: Staatl. Baumanagement Region Nord-West, (ab 01.01.2022), Schloss, 49186 Bad Iburg, D, Ansprechpartner Vergabestelle, Telefon 05403 7302-500, Fax 05403 7302-999, E-Mail vergabe@sb-rnw.niedersachsen.de
Erstellt mit: GXML Toolbox V3.3 R20230829, iTWO_64 V25.0.650, 20.10.2026

## Allgemeine Baubeschreibung
VORBEMERKUNGEN

Das Gebäude C35 der Universität Osnabrück wird einer umfassenden Brandschutzsanierung unterzogen. Das Gebäude 35 beherbergt den Fachbereich Biologie und befindet sich auf dem Universitätscampus am Westerberg.
Die An- und Ablieferung kann über die Barbarastraße 11 erfolgen.
In diesem Bereich stehen Parkplätze in begrenzter Anzahl zur Verfügung.

Nach über 40 Jahren Nutzung wurde im Rahmen einer Begutachtung durch einen Brandschutzsachverständigen festgestellt, dass Anpassungen und Erneuerungen notwendig sind, um den aktuellen Anforderungen des Brandschutzes zu entsprechen.
Ziel der Maßnahmen ist es, die Sicherheit der Gebäudenutzer zu gewährleisten und den baulichen sowie technischen Brandschutz auf den neuesten Stand zu bringen. Die Arbeiten erfolgen im laufenden Betrieb, wodurch besondere organisatorische und technische Maßnahmen erforderlich sind, um die Nutzung des Gebäudes während der Bauzeit sicherzustellen.

Im Rahmen der Sanierung werden sämtliche asbesthaltigen Brandschutzklappen in den Lüftungsanlagen im betroffenen Gebäudeteil ausgetauscht,  o.a. zurückgebaut. Diese Klappen entsprechen nicht mehr den heutigen Vorschriften und stellen aufgrund ihrer Materialzusammensetzung ein gesundheitliches Risiko dar. Der Austausch erfolgt unter Einhaltung der gesetzlichen Vorgaben zur Asbestsanierung (TRGS 519). Dabei werden die Arbeiten in einem geschlossenen Schwarzbereich durchgeführt, um eine Freisetzung von Asbestfasern zu verhindern. Die asbesthaltigen Bauteile werden fachgerecht entsorgt.

Nach Abschluss aller Maßnahmen erfolgt eine abschließende Freimessung nach VDI 3492 (insbesondere nach asbestbezogenen Arbeiten), um sicherzustellen, dass keine gesundheitsgefährdenden Stoffe mehr vorhanden sind. Darüber hinaus wird der Brandschutznachweis aktualisiert und an die neuen Gegebenheiten angepasst.

Die im Gebäude vorhandenen Brandschutztüren, die nicht mehr den aktuellen Zulassungsanforderungen entsprechen, werden durch moderne Feuerschutzabschlüsse ersetzt. Die neuen Türen erfüllen die Anforderungen an Feuerwiderstandsklassen T30 und T90 und verfügen über selbstschließende Mechanismen, um im Brandfall eine zuverlässige Abschottung zu gewährleisten.
In den bestehenden Brandschutzwänden werden brandschutztechnische Schottungen für die technische Gebäudeausrüstung nachgerüstet. Diese Maßnahme dient dazu, eine Ausbreitung von Feuer und Rauch durch Installationsöffnungen zu verhindern und die Funktionalität der Brandschutzwände gemäß DIN 4102-11 sicherzustellen.

Aufgrund der Arbeiten an Lüftungskanälen und Installationstrassen unter den Decken werden sämtliche Flurdecken im Gebäude C35 erneuert. Diese Maßnahme ermöglicht eine optimale Neuverlegung der Installationen und gewährleistet eine saubere und sichere Umgebung für die Nutzer.
Der abgenutzte Bodenbelag wird durch einen neuen Belag ersetzt, der den Anforderungen an schwer entflammbare Materialien (Baustoffklasse B1) entspricht.
Zudem wird darauf geachtet, dass der neue Bodenbelag eine rutschhemmende Oberfläche besitzt, um die Sicherheit der Nutzer zu erhöhen.

Das bestehende Löschwassersystem wird vollständig erneuert. Dies umfasst die Installation neuer sogenannter Trockener Steigleitungen sowie die Umsetzung des Systems entsprechend aktuellen Normen gemäß DIN 14462. Dadurch wird gewährleistet, dass Löschwasser schnell und ohne großartige Verlegung von Löschschläuchen durch die Feuerwehr, an der richtigen Stelle entnommen werden kann.
Die Sicherheitsbeleuchtung im Gebäude wird ergänzt und modernisiert. Alte Beleuchtungskörper werden durch energieeffiziente LED-Leuchten ersetzt, die den Anforderungen an Fluchtwegbeleuchtung gemäß DIN EN 1838 entsprechen. Dadurch wird die Orientierung im Notfall verbessert und gleichzeitig der Energieverbrauch reduziert.

Die Flurbereiche des Gebäudes erhalten einen Überholungsanstrich mit brandhemmenden Farben (Baustoffklasse A2). Diese Maßnahme dient sowohl der optischen Aufwertung als auch dem vorbeugenden baulichen Brandschutz.

Da das Gebäude während der Sanierungsarbeiten weiterhin genutzt wird, sind besondere Vorkehrungen notwendig, um sowohl den Betrieb als auch die Sicherheit und das Wohlbefinden der Nutzer sicherzustellen:

1. Sauberkeit:
Es ist besonders auf Sauberkeit während der Bauarbeiten zu achten, um Beeinträchtigungen für die Nutzer so gering wie möglich zu halten. Staubschutzmaßnahmen wie das Abhängen von Arbeitsbereichen mit Folien oder das Einrichten von Schleusen sind umzusetzen.
Wenn Staubwände erforderlich werden wird das von der Bauleitung angegeben. In den Fluren und Rettungswegen auf der Baustelle befinden sich Rauchmelder. Grundsätzlich bleiben diese Melder während der Baumaßnahme aus Sicherheitsgründen in Betrieb. Diese Melder sind von den Firmenvertretern eigenverantwortlich bei Staubintensiven bzw. Rauch erzeugenden Arbeiten abzuschalten. Die entsprechende zuständige Abteilung der Universität wird dazu eine Einweisung der betreffenden Firmenvertreter durchführen.

2. Lärmintensive Arbeiten:
Lärmintensive Arbeiten dürfen nur in festgelegten Zeitfenstern durchgeführt werden, um den regulären Betrieb des Gebäudes nicht zu stören. Diese Zeitfenster werden in Abstimmung mit den Nutzern und der Bauleitung  festgelegt.

3. Zugangssicherung:
Arbeitsbereiche werden klar abgegrenzt und gesichert, sodass keine unbefugten Personen Zutritt erhalten und die Sicherheit aller gewährleistet ist.

4. Kommunikation:
Eine regelmäßige Abstimmung zwischen Bauleitung, Nutzern und dem Gebäudemanagement ist sicherzustellen, um auf mögliche Probleme schnell reagieren zu können.
5. Medien
Strom und Wasser für die erforderlichen Arbeiten werden bauseits gestellt.
6. WC-Anlage
Es steht eine mobile WC-Anlage zur Verfügung.

7. Lärmitensives Arbeiten ist nur in dem Zeitraum von 07:00 - 12:00 Uhr möglich.

## Technische Vorbemerkungen
Technische Vorbemerkungen - Maler- und Tapezierarbeiten
1. Allgemeines
Die Ausführung der Maler- und Tapezierarbeiten erfolgt nach den anerkannten Regeln der Technik, den Bestimmungen der VOB, Teil C - ATV DIN 18363 "Maler- und Lackierarbeiten" sowie allen einschlägigen DIN- und EN-Normen in der jeweils gültigen Fassung.

Ergänzend gelten insbesondere:
- DIN 18363 - Maler- und Lackierarbeiten
- DIN 18202 - Toleranzen im Hochbau
- DIN EN 13300 - Klassifizierung von Beschichtungsstoffen
- Herstellerverarbeitungsrichtlinien

Abweichungen bedürfen der schriftlichen Zustimmung des Auftraggebers. Die Arbeiten sind durch einen anerkannten Fachbetrieb des Maler- und Lackiererhandwerks auszuführen.
2. Leistungsumfang
Der Leistungsumfang umfasst sämtliche Arbeiten zur Vorbereitung, Ausführung und Fertigstellung der Maler- und Tapezieroberflächen. Hierzu gehören insbesondere:

· Untergrundprüfung nach DIN 18363 (Saugfähigkeit, Festigkeit, Tragfähigkeit, Altanstriche, Verschmutzungen)
· Grundierungen, Spachtelungen, Schleifen und Egalisieren
· Ausführen von mehrschichtigen Beschichtungssystemen (Grund-, Zwischen- und Schlussbeschichtung)
· Lackierarbeiten an Holz-, Metall- und sonstigen Bauteilen
· Ausführung gemäß Vorgabe der Nassabriebklasse und Deckkraft nach DIN EN 13300
· Tapezierarbeiten (Raufaser, Vlies, Struktur-, Prägetapeten, Mustertapeten)
· Zuschneiden, Ansatzbildung und Musterangleichung
· Entfernen alter Tapeten, soweit ausgeschrieben
· Gerüste und Tritte bis 2,00 m Standhöhe

2.1 Mehrfache Arbeitsgänge aufgrund des Bauablaufs
Aufgrund des Bauablaufs können mehrere getrennte Arbeitseinsätze erforderlich sein, z. B. Vorbereitung der Untergründe, einzelne Beschichtungs- oder Lackiervorgänge, Tapezierarbeiten nach Ausbau anderer Gewerke oder Anarbeiten nach Tischler- und Trockenbauleistungen.
Diese getrennten Arbeitseinsätze sind in die Einheitspreise einzurechnen. Eine gesonderte Vergütung für Rüstzeiten, Transportwege oder Wiederaufnahme der Arbeiten erfolgt nicht.
Abweichend hiervon werden zusätzlich angeordnete Arbeitseinsätze nach vorheriger Baustellenräumung unter den Voraussetzungen  gesondert vergütet.

3. Regel- und Besondere Leistungen
Die Regel- und Besonderen Leistungen ergeben sich vollständig aus der VOB/C DIN 18363 und gelten als vereinbart. Zur Klarstellung werden die wesentlichen Punkte aufgeführt:

3.1 Wichtige Hinweise - Regelleistungen
· Prüfung der Untergründe einschließlich der Beurteilung von Altanstrichen und deren Verträglichkeit mit Überholungsanstrichen
· kleinere Ausbesserungen gemäß DIN
· vollständige Ausführung des ausgeschriebenen Beschichtungssystems
· Arbeitsunterbrechungen und Trocknungszeiten
· Gerüste und Tritte bis 2 m Arbeitshöhe

3.2 Besondere Leistungen
Die folgenden Leistungen gelten gemäß DIN 18363 als Besondere Leistungen und sind nur enthalten, wenn sie im LV ausdrücklich beschrieben sind:
· Abkleben, Abdecken und Schützen von Bauteilen, Einbauten, Türen, Fenstern und Bodenflächen
· umfangreiche Spachtelarbeiten wie Q3- und Q4-Spachtelqualitäten
· Entfernen schlecht haftender Altanstriche, Abbeiz- oder Abwascharbeiten
· Einsatz spezieller Sperrgründe (Nikotin, Wasserflecken, Salze)
· Tapezierarbeiten mit Spezialtapeten (Textil-, Metall-, Design- und Mustertapeten mit Rapport)
· Anstriche mit erhöhten technischen Anforderungen (z. B. Hygiene-, Chemikalien- oder Spezialbeschichtungen)
· Brandschutzbeschichtungen
· Gerüste über 2 m Arbeitshöhe

4. Abrechnung und Dokumentation
Die Abrechnung erfolgt gemäß DIN 18363 nach m² Wand- und Deckenfläche, lfm Kanten oder Stückzahl bei Bauteilen wie Türen, Heizkörperverkleidungen oder Profilen. In den Einheitspreisen sind sämtliche Nebenarbeiten, Transport- und Rüstzeiten enthalten.

Der Auftragnehmer ist verpflichtet, ein Bautagebuch zu führen, in dem täglich Baufortschritt, Personal, Wetter und besondere Ereignisse dokumentiert werden. Dieses ist alle 14 Tage unaufgefordert der Bauleitung vorzulegen.

Die Dokumentation umfasst technische Datenblätter, Herstellerangaben, Pflegehinweise sowie systembezogene Freigaben.

5. Sicherheit und Verantwortung
Die Arbeiten sind gemäß DGUV-Vorschriften, TRGS 610 sowie der Baustellenverordnung und den Sicherheitsvorschriften des Auftraggebers auszuführen. Der Auftragnehmer trägt die Verantwortung für die fachgerechte und sichere Ausführung und hat angrenzende Bauteile und Oberflächen zuverlässig zu schützen.
Hinweis: Gerüste und Arbeitsbühnen bis 2,00 m Arbeitshöhe gelten als Regelleistungen. Gerüste über 2,00 m Höhe oder Gerüste für andere Gewerke gelten als Besondere Leistungen.

## 26A30487 Maler- u. Lackiererarbeiten
Datum: 20.10.2026
EP-Anteile: Lohn; Material; Gerät; Sonstiges

### Titel 02 Vorarbeiten

#### Abschnitt 02.01 Vorarbeiten

**02.01.0004 Ganzflächige Schutzabdeckung**
der Fensterflächen mit Folie  abdecken  unterhalten und nach Abschluss der Arbeiten mit Absprache der Bauleitung beseitigen und entsorgen
Menge: 250,000 m²

**02.01.0005 Fugen versiegeln Acryldichtstoff**
Fugen zwischen GK/GK und zu Bauteilen; offene Fugen zu
unterschiedlichen Bauteilen  bis ca. 10 mm mit Acryldichtsoff
ausfüllen und  glätten.
Menge: 800,000 m

**02.01.0006 Fugen versiegeln mit Silicon**
Fugen zwischen GK/GK und zu Bauteilen; offene Fugen zu
unterschiedlichen Bauteilen  bis ca. 10 mm mit Silicon
ausfüllen und  glätten.
Menge: 300,000 m

**02.01.0007 Deckenfriese spachteln**
Deckenfries aus Gipskartonplatten Abwicklungund Bearbeitungsfläche bis 40 cm
in unterschiedlichen Geschossen von Q2 auf Q 3 spachteln

Deckenhöhe:  bis ca. 3,70 m,
Menge: 200,000 m

**02.01.0008 Türstürze spachteln**
Türsturz bestehend aus GK-Platten von Q2 auf Q3 beide Wandseiten  spachteln
Abmessungen ca. 230 x 130 cm

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Menge: 8,000 St

**02.01.0009 Brandschutzkasten spachteln**
Wandvorsatzschale aus GK - Platten wie im Plan dargestellt von Q2 auf Q3 spachteln
Abwicklung: 0,25+1,30+0,25 m Höhe ca.2,70 m
in allen Geschossen
Siehe Plan D5-05H
Menge: 9,000 St

**02.01.0010 Installationschlitze schließen**
Installationschlitze im KS-Mauerwerk Elektroinstallation
Breite: ca. 50 mm Tiefe ca. 30 mm, bündig mit Putz schließen, die abgeriebene Putzoberfläche Kalkzementputz anpassen
Menge: 60,000 m

### Titel 03 Decken

#### Abschnitt 03.01 Decken

**03.01.0011 Erstbesch Fries Gipsplatte Abwicklung 0,4 m Dispersionsfarbe-GBS Dispersionsfarbe**
*** EP-Aufgliederung gefordert
STLB-Bau 2026-04 034
Erstbeschichtung an Fries, innen, Untergrund Gipsplatten, vorh. Qualitätsstufe Oberfläche Q3,
Abwicklung der Bearbeitungsflächen '0.4' m,
Grundbeschichtung für Dispersionsfarbe, pigmentiert, haftvermittelnd,
Schlussbeschichtung aus Dispersionsfarbe, wasserbasiert, mittlerer Glanz DIN EN 13300, Glanzgrad G2, deckend, Arbeitshöhe der zu bearbeitenden oder zu bekleidenden Fläche bis 3,5 m über der Standfläche des hierfür erforderlichen Gerüstes.
Menge: 200,000 m
Leistungsbereichkatalog: 034

**03.01.0012 Erstbesch Decke**
Erstbeschichtung an Decke, innen, Untergrund Gipsplatten, vorh. Qualitätsstufe Oberfläche Q2, Ausführung in Einzelflächen, Fläche über 1,5 bis 5,00 m2,
Grundbeschichtung für Dispersionsfarbe, pigmentiert, haftvermittelnd,
Schlussbeschichtung aus Dispersionsfarbe, wasserbasiert, mittlerer Glanz DIN EN 13300, Glanzgrad G2, deckend, Arbeitshöhe der zu bearbeitenden oder zu bekleidenden Fläche bis 3,5 m über der Standfläche des hierfür erforderlichen Gerüstes.
Menge: 5,000 St

**03.01.0013 Überholungsbesch Deckenschräge Gipsplatte Dispersionsfarbe**
STLB-Bau 2026-04 034
Überholungsbeschichtung an Deckenschräge, innen, in Treppenhäusern, Untergrund Gipsplatten, vorh. Qualitätsstufe Oberfläche Q2,
Schlussbeschichtung aus Dispersionsfarbe, wasserbasiert, mittlerer Glanz DIN EN 13300, Glanzgrad G2, deckend, Arbeitshöhe der zu bearbeitenden oder zu bekleidenden Fläche über 3,5 bis 5,5 m über der Standfläche des hierfür erforderlichen Gerüstes, Gerüst wird gesondert vergütet.
Menge: 110,000 m2
Leistungsbereichkatalog: 034

**03.01.0014 Erstbesch Decke Gipsplatte Dispersionsfarbe-GBS Dispersionsfarbe**
STLB-Bau 2026-04 034
Erstbeschichtung an Decke, innen, Untergrund Gipsplatten, vorh. Qualitätsstufe Oberfläche Q2,
Grundbeschichtung für Dispersionsfarbe, pigmentiert,
Schlussbeschichtung aus Dispersionsfarbe, wasserbasiert, mittlerer Glanz DIN EN 13300, Glanzgrad G2, deckend, Arbeitshöhe der zu bearbeitenden oder zu bekleidenden Fläche bis 3,5 m über der Standfläche des hierfür erforderlichen Gerüstes, Ausführung gemäß Einzelbeschreibung,
Einzelbeschreibungs-Nr 'Einzelflächen  1,00 m² - 10 m²'
.
Menge: 40,000 m2
Leistungsbereichkatalog: 034

**03.01.0015 Erstbesch Decke Gipsplatte Dispersionsfarbe-GBS Dispersionsfarbe**
STLB-Bau 2026-04 034
Erstbeschichtung an Decke, innen, Untergrund Gipsplatten, vorh. Qualitätsstufe Oberfläche Q2,
Grundbeschichtung für Dispersionsfarbe, pigmentiert,
Schlussbeschichtung aus Dispersionsfarbe, wasserbasiert, mittlerer Glanz DIN EN 13300, Glanzgrad G2, deckend, Arbeitshöhe der zu bearbeitenden oder zu bekleidenden Fläche bis 3,5 m über der Standfläche des hierfür erforderlichen Gerüstes, Ausführung gemäß Einzelbeschreibung.
Menge: 50,000 m2
Leistungsbereichkatalog: 034

**03.01.0016 Erstbesch Installationskanal Gipsplatte Dispersionsfarbe-GBS Dispersionsfarbe Dispersionsfarbe**
STLB-Bau 2026-04 034
Erstbeschichtung an Installationskanal, innen, Untergrund Gipsplatten, vorh. Qualitätsstufe Oberfläche Q2,
Grundbeschichtung für Dispersionsfarbe,
Zwischenbeschichtung aus Dispersionsfarbe,
Schlussbeschichtung aus Dispersionsfarbe, hellgetönt, Nassabriebbeständigkeit R-Klasse 2 DIN EN 13300, Arbeitshöhe bis 4 m, Ausführung gemäß Einzelbeschreibung,
Einzelbeschreibungs-Nr '2 und 3 Seitig Abwicklung bis 1,80 m in allen Geschossen'
.
Menge: 54,000 m2
Leistungsbereichkatalog: 034

### Titel 04 Wandbeschichtungen

#### Abschnitt 04.01 Wandbeschichtungen

**04.01.0017 Türsturz Neubeschichtung**
Erstbeschichtung an Wand, innen, Untergrund Gipsplatten, vorh. Qualitätsstufe Oberfläche Q3,
beide Wandseiten einschl. Sturzbereich
Abmessungen ca. 230 x 130 cm
Grundbeschichtung für Dispersionsfarbe, pigmentiert, haftvermittelnd,
Schlussbeschichtung aus Dispersionsfarbe, wasserbasiert, mittlerer Glanz DIN EN 13300, Glanzgrad G2, deckend, Arbeitshöhe der zu bearbeitenden oder zu bekleidenden Fläche bis 3,5 m über der Standfläche des hierfür erforderlichen Gerüstes.

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Menge: 8,000 St

**04.01.0018 Überholungsbesch Wand Kalksandstein Dispersionsfarbe**
STLB-Bau 2026-04 034
Überholungsbeschichtung an Wand, innen, Untergrund Kalksandstein,
Schlussbeschichtung aus Dispersionsfarbe, wasserbasiert, gefüllt, mittlerer Glanz DIN EN 13300, Glanzgrad G2, Nassabriebbeständigkeit R-Klasse 1 DIN EN 13300, Arbeitshöhe der zu bearbeitenden oder zu bekleidenden Fläche bis 3,5 m über der Standfläche des hierfür erforderlichen Gerüstes.
Menge: 783,000 m2
Leistungsbereichkatalog: 034

**04.01.0019 Überholungsbesch Wand Beton Dispersionsfarbe**
Überholungsbeschichtung an Wand, innen, Untergrund Beton,
Schlussbeschichtung aus Dispersionsfarbe, wasserbasiert, gefüllt, mittlerer Glanz DIN EN 13300, Glanzgrad G2, sattgetönt, Nassabriebbeständigkeit R-Klasse 1 DIN EN 13300, Arbeitshöhe der zu bearbeitenden oder zu bekleidenden Fläche bis 3,5 m über der Standfläche des hierfür erforderlichen Gerüstes, Ausführung gemäß Einzelbeschreibung,
Einzelbeschreibungs-Nr
Einzelflächen 1,00 m² - 10,00 m²

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Menge: 60,000 m2

**04.01.0020 Überholungsbesch Wand Beton Dispersionsfarbe**
STLB-Bau 2026-04 034
Überholungsbeschichtung an Wand, innen, Untergrund Beton,
Schlussbeschichtung aus Dispersionsfarbe, wasserbasiert, gefüllt, mittlerer Glanz DIN EN 13300, Glanzgrad G2, hellgetönt, Nassabriebbeständigkeit R-Klasse 1 DIN EN 13300, Arbeitshöhe der zu bearbeitenden oder zu bekleidenden Fläche bis 3,5 m über der Standfläche des hierfür erforderlichen Gerüstes, Ausführung gemäß Einzelbeschreibung,
Einzelbeschreibungs-Nr 'Einzelflächen 1,00 m² - 10,00 m²'
.
Menge: 50,000 m2
Leistungsbereichkatalog: 034

**04.01.0021 Überholungsbesch Wand Beton Dispersionsfarbe**
STLB-Bau 2026-04 034
Überholungsbeschichtung an Wand, innen, Untergrund Beton,
Schlussbeschichtung aus Dispersionsfarbe, wasserbasiert, gefüllt, mittlerer Glanz DIN EN 13300, Glanzgrad G2, hellgetönt, Nassabriebbeständigkeit R-Klasse 1 DIN EN 13300, Arbeitshöhe der zu bearbeitenden oder zu bekleidenden Fläche bis 3,5 m über der Standfläche des hierfür erforderlichen Gerüstes.
Menge: 580,000 m2
Leistungsbereichkatalog: 034

**04.01.0022 Überholungsbesch Wand Glasfaserwandbekl. Dispersionsfarbe**
STLB-Bau 2026-04 034
Überholungsbeschichtung an Wand, innen, in Treppenhäusern, Untergrund Glasfaserwandbekleidung für nachträgliche Behandlung,
Schlussbeschichtung aus Dispersionsfarbe, wasserbasiert, gefüllt, mittlerer Glanz DIN EN 13300, Glanzgrad G2, hellgetönt, Nassabriebbeständigkeit R-Klasse 1 DIN EN 13300, Arbeitshöhe der zu bearbeitenden oder zu bekleidenden Fläche über 3,5 bis 5,5 m über der Standfläche des hierfür erforderlichen Gerüstes, Gerüst wird beigestellt/ist vorh..
Menge: 250,000 m2
Leistungsbereichkatalog: 034

**04.01.0023 Brandschutzkasten beschichten**
Erstbeschichtung an Wand, innen, Untergrund Gipsplatten, vorh. Qualitätsstufe Oberfläche Q3,
Grundbeschichtung für Dispersionsfarbe, pigmentiert, haftvermittelnd,
Schlussbeschichtung aus Dispersionsfarbe, mittlerer Glanz DIN EN 13300, Glanzgrad G2, sattgetönt, Nassabriebbeständigkeit R-Klasse 1 DIN EN 13300, Kontrastverhältnis H tiefgestellt 10 Klasse 1 DIN EN 13300, Arbeitshöhe der zu bearbeitenden oder zu bekleidenden Fläche bis 3,5 m über der Standfläche des hierfür erforderlichen Gerüstes.

Abwicklung: 0,25+1,30+0,25 m Höhe ca.2,70 m
in allen Geschossen
Siehe Plan D5-05H

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Menge: 9,000 St

### Titel 05 Allgemeine Arbeiten

#### Abschnitt 05.01 Allgemeine Arbeiten

**05.01.0024 Baustelle einrichten**
Zusätzliche Baustelleneinrichtung bei gesondertem Arbeitseinsatz.

Erneutes Einrichten und Räumen der Baustelle für einen zusätzlichen, durch die Bauleitung gesondert angeordneten Arbeitseinsatz nach vorheriger Räumung, einschließlich An- und Abtransport der für die Malerarbeiten erforderlichen Werkzeuge und Geräte.

Abrechnung je angeordnetem und tatsächlich ausgeführtem zusätzlichem Arbeitseinsatz. Die erstmalige Baustelleneinrichtung sowie Arbeitsunterbrechungen innerhalb eines laufenden Einsatzes werden über diese Position nicht vergütet. Gerüstleistungen werden über die hierfür vorgesehenen Positionen abgerechnet.
Menge: 3,000 St

**05.01.0025 Baufacharbeiter/-in sämtliche Kosten/Zuschläge**
Stundenlohnarbeiten durch Baufacharbeiter/-in,
der Verrechnungssatz für die jeweilige Arbeitskraft umfasst sämtliche Aufwendungen wie Lohn- und Gehaltskosten, Lohn- und Gehaltsnebenkosten, Zuschläge, lohngebundene und lohnabhängige Kosten, sonstige Sozialkosten, Gemeinkosten, Wagnis und Gewinn.
Ausführung nur nach vorheriger ausdrücklicher Beauftragung durch den Auftraggeber beziehungsweise dessen bevollmächtigten Vertreter. Art und Umfang der Arbeiten sowie die geleisteten Stunden sind nachzuweisen.
Menge: 40,000 h

**05.01.0026 Material nach Aufwand**
*** Pauschalposition
In diese Pos, werden Materialkosten auf Nachweis abgerechnet die Für Leistungen die nach Zeitaufwand (Tagelohnnachweis) abgerechnet werden.
Für die Vergleichbarkeit ist in dieser Pos. ein Festbetrag von 1.000,- € netto einzusetzen
Menge: 1,000 psch

**05.01.0027 Treppenhausgerüst Gerüstklasse II Haupttreppenhaus**
für die Beschichtung der Treppenhaus-Außenwände ein Gerüst auf den Treppenläufen und Podesten aufbauen und nach Abschluss der Arbeiten wieder abbbauen
Das Gerüst ist in allen 4 Geschossen auf zu bauen
Höhe zwischen Treppenstufe und UK Decke beträgt ca. 4,00 m
Treppenlauflängen waagerecht ca. 3,20 m
Breite des Zwischenpodest  ca. 5,20 m

Abrechnung erfolgt nach Wandfläche

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Menge: 180,000 m²

**05.01.0028 Gerüst vorhalten**
Gerüst im Treppenraum wie in den Vorpositionen beschrieben vorhalten

4 KW
180 m²

Abrechnung eerfolgt nach m²/Wo
Menge: 720,000 m²Wo

**05.01.0029 Treppenhausgerüst Gerüstklasse II Nebentreppenhaus**
für die Beschichtung der Unterseite Treppenläufe und Podeste Gerüst auf den Treppenläufen und Podesten aufbauen und nach Abschluss der Arbeiten wieder abbbauen
Gerüst auf allen 3 Ebenen
Höhe zwischen Treppenstufe und UK Treppenlauf beträgt ca. 4,00 m
Treppenlauflängen waagerecht ca. 4,3 m + 2,5
Breite des Zwischenpodest  ca. 3,20 m

Abrechnung erfolgt nach m³ Treppenhausvolumen  über die Geschossebenen EG-2.OG

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Menge: 280,000 m³

**05.01.0030 Raumgerüst Treppenhaus Vorhalten**
Raumgerüst wie in der Pos. zuvor beschrieben vohalten

4 Wochen x 280 m³
Menge: 1120,000 m³Wo

**05.01.0031 Abkleben Klebeband B 15mm**
Abkleben anschließender Bauteile wie: Zarge, Alutürelemente Anschlusschienen von Rasterdecken Fensterrahmen Sockelleisten uws.  Klebeband, Breite mind. 15 mm, Arbeitshöhe der zu bearbeitenden oder zu bekleidenden Fläche bis 3,5 m über der Standfläche des hierfür erforderlichen Gerüstes,

.
Menge: 2000,000 m

**05.01.0032 Einfarbiges Absetzen Wand Fläche**
STLB-Bau 2026-04 034
Einfarbiges Absetzen von Wänden, in der Fläche, sattgetönt, Arbeitshöhe der zu bearbeitenden oder zu bekleidenden Fläche bis 3,5 m über der Standfläche des hierfür erforderlichen Gerüstes.
Menge: 250,000 m
Leistungsbereichkatalog: 034

**05.01.0033 Handlauf Stahl**
Handlauf Bestand Quadratrohr 40/60 mm einschl Wandhalter, abgewinkelte und geschlossene Enden, anschleifen und mit einem Lack Vollton neu beschichten

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Menge: 128,000 m

**05.01.0034 Handlauf Holz 40/60 mm**
Holzhandlauf Hartholz anschleifen und mit einer Vollton Farbe neu beschichten, die Stahlhalter in einem anderen Farbton beschichten, einschl. Abkleben der Halter zur Sichtbetonwand

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Menge: 40,000 m

**05.01.0035 Treppengeländer Treppenhaus 2**
Treppengeländer bestehend aus:
Stahl-Pfosten ca. 30/30 mm, Absand ca. 100 cm
Gländerhöhe ca. 100 cm, Stababstände ca. 10 cm
Im Treppenauge/ Stahlpfosten 30/30 mm Abstand ca. 80 mm
anschleifen und mit hell getönter Farbe beschichten
Handlauf Hartholz 40/60 mm anschleifen mit Vollton Farbe neu beschichten

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Menge: 60,000 m

**05.01.0036 Treppenwange beschichten**
Treppenwangen aus Sichtbeton farbig beschichtet mit Überholungsanstrich hell getönt Nassabrieb 2 neu beschichten
einsch. der gefasten Betonkante an der Stufe
einschl. unterseitgigen Abschluss ca. 30 mm

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Menge: 40,000 m

**05.01.0037 Holz-Glasfassade Überholungsanstrich Haupttreppenhaus**
Holz-Glasfassade im Flur Haupttreppenhaus mit Volltonfarbe beschichtet anschleifen und mit Volltonfarbe innenseitig neu beschichten. Bei den Öffnungsflügel die Falze beschichten
Flächenanteil Holz ca. 15 - 20 %

Höhe der Elemente ca. 2,80 m

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Menge: 90,000 m²

**05.01.0038 Überholungsbesch Rohr Stahl 2K-Haftgrund 2K-EP-Lack**
STLB-Bau 2026-04 034
Überholungsbeschichtung an Rohrleitung, innen, Untergrund grundierter Stahl, bis DN 80,
Zwischenbeschichtung aus Haftgrund, 2-komponentig,
Schlussbeschichtung aus Epoxidharzlack, 2-komponentig, Formstücke werden gesondert vergütet.
Menge: 30,000 m
Leistungsbereichkatalog: 034

**05.01.0039 Treppensockel Überholungsanstrich**
Holz-Treppensockel ca 20 cm hoch mit Schattenfuge an Wand angebracht mit Volltonfarbe beschichtet anschleifen und kompl. einsch. Schattenfuge mit Volltonfarbe neu beschichten
einschl. Stufenbelag gegen Verschmutzung schützen/abkleben

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Menge: 90,000 m

**05.01.0040 Treppenhausbelag Haupttreppenhaus schützen**
Treppenstufen und Podest gegen Verschmutzung und Beschädigung mit Malerflies schützen, Der Flies ist rutschfest zu verlegen, nach Abschluss der Arbeiten den Flies entfernen und entsorgen.
einsch. Unterhaltung und Erneuerung bei Beschädigung
Abrechnung erfolgt nach abgewickelte Stufenfläche und Grundfläche Posdeste
Menge: 250,000 m²

**05.01.0041 Überholungsbesch Umfassungszarge Stahl Abwickl. 20-40cm L bis 5m 2K-EP-Lack**
*** EP-Aufgliederung gefordert
STLB-Bau 2026-04 034
Überholungsbeschichtung an Umfassungszarge, innen, Untergrund grundierter Stahl, Abwicklung der Bearbeitungsfläche über 20 bis 40 cm, Gesamtlänge der Zarge bis 5 m,
Schlussbeschichtung aus Epoxidharzlack, 2-komponentig, glänzend, sattgetönt, Ausführung gemäß Einzelbeschreibung,
Einzelbeschreibungs-Nr 'Türabmessung 101 x 201 cm, das Aus - und wieder Einbauen der Türdichtungen sowie das Aus- und einhängen der Türblätter mit einkalkulieren'
.
Menge: 56,000 St
Leistungsbereichkatalog: 034

**05.01.0042 Überholungsbesch Innentür beidseitig Stahl B 1010 mm H 2010 mm 2K-EP-Lack**
STLB-Bau 2026-04 034
Überholungsbeschichtung an Innentür, beidseitig, mit Eckzarge, einflügelig, Untergrund grundierter Stahl,
Breite Nennmaß Wandöffnung '1010' mm,
Höhe Nennmaß Wandöffnung '2010' mm,
Schlussbeschichtung aus Epoxidharzlack, 2-komponentig, Ausführung gemäß Einzelbeschreibung,
Einzelbeschreibungs-Nr 'Die vorh. Beschichtung ist auf Verträglichkeit mit der neuen Beschichtung zu prüfen'
.
Menge: 25,000 St
Leistungsbereichkatalog: 034

**05.01.0043 Aufzugswände Stahl-Glaskonstruktion Überholungsanstrich**
Aufzugswände außenseitig bestehend aus einer Stahl-Glaskonstruktion mit einer Volltonfarbe beschichtet anschleifen und mit einer Volltonfarbe 2 mit Epoidharzlack 2 komponentig neu beschichten.
Anteil Rahmenfläche 15-20%
Abrechnungseinheit ist die gemessene Wandfläche
Der Aufzugschacht befindet sich im Treppenhauskern.

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Menge: 120,000 m²

**05.01.0044 Wandflächen ausbessern**
im Bereich von Raumtüren beidseitig und über dem Türsturz bis zur abgehängten Decke die vorh. Raufaser entfernen, den Putz säubern, eine neue Raufaser kleben und den Wandbereich mit einem neuen Anstrich beschichten.

Die Wandfläche beträgt 2,07 x 2,90 m ca. 6,00 m²

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Menge: 10,000 St
